# Caldera per a la combustió de pellets

- Propietat de l'arxiu: CYPE INGENIEROS, S.A.
- Format: FIEBDC-3/2002
- Divisa: EUR
- Costos indirectes: 3.00 %
- IVA: 21.00 %

**ICQ015** U Caldera per a la combustió de pellets, potència nominal de 4,8 a 16 kW, model Pelletstar 10 T-Control "HERZ", base de recolzament antivibracions, sistema d'elevació de la temperatura de retorn per sobre de 55°C, compost per vàlvula motoritzada de 3 vies de 1" de diàmetre i bomba de circulació model Yonos Para 25/6, regulador de tir de 150 mm de diàmetre, amb clapeta antiexplosió, limitador tèrmic de seguretat, tarat a 95°C, base de recolzament antivibracions.
Subministrament i instal·lació de caldera per a la combustió de pellets, potència nominal de 4,8 a 16 kW, model Pelletstar 10 T-Control "HERZ", amb cos d'acer soldat i assajat a pressió, de 1130x590x865 mm, aïllament interior, càmera de combustió amb sistema automàtic de neteja del cremador mitjançant graella basculant, bescanviador de calor de tubs verticals amb mecanisme de neteja automàtica, sistema d'extracció de fums amb regulació de velocitat, calaix per a recollida de cendres del mòdul de combustió, aprofitament de la calor residual, equip de neteja, control de la combustió mitjançant sonda Lambda integrada, sistema de comandament integrat T-Control amb pantalla tàctil, per al control de la combustió i de l'acumulador d'A.C.S., base de recolzament antivibracions, sistema d'elevació de la temperatura de retorn per sobre de 55°C, compost per vàlvula motoritzada de 3 vies de 1" de diàmetre i bomba de circulació model Yonos Para 25/6, regulador de tir de 150 mm de diàmetre, amb clapeta antiexplosió, limitador tèrmic de seguretat, tarat a 95°C, base de recolzament antivibracions, sense incloure el conducte per a evacuació dels productes de la combustió que enllaça la caldera amb la xemeneia. Totalment muntada, connexionada i posada en marxa per l'empresa instal·ladora per a la comprovació del seu correcte funcionament.
Inclou: Replanteig. Presentació dels elements. Muntatge de la caldera i els seus accessoris. Connexionat amb les xarxes de conducció d'aigua, de salubritat i elèctrica, i amb el conducte d'evacuació dels productes de la combustió. Posada en marxa.
Criteri d'amidament de projecte: Nombre d'unitats previstes, segons documentació gràfica de Projecte.
Criteri de mesura d'obra: Es mesurarà el nombre d'unitats realment executades segons especificacions de Projecte.

| Codi | Ut | Descripció | Rendiment | Preu | Import |
|---|---|---|---|---|---|
| mt38cbh012ff | U | Caldera per a la combustió de pellets, potència nominal de 4,8 a 16 kW, model Pelletstar 10 T-Control "HERZ", amb cos d'acer soldat i assajat a pressió, de 1130x590x865 mm, aïllament interior, càmera de combustió amb sistema automàtic de neteja del cremador mitjançant graella basculant, bescanviador de calor de tubs verticals amb mecanisme de neteja automàtica, sistema d'extracció de fums amb regulació de velocitat, calaix per a recollida de cendres del mòdul de combustió, aprofitament de la calor residual, equip de neteja, control de la combustió mitjançant sonda Lambda integrada, sistema de comandament integrat T-Control amb pantalla tàctil, per al control de la combustió i de l'acumulador de A.C.S. (material) | 1.000 | 8624.00 | 8624.00 |
| mt38cbh099h | U | Base de recolzament antivibracions, "HERZ", per a caldera. (material) | 1.000 | 37.00 | 37.00 |
| mt38cbh097c | U | Limitador tèrmic de seguretat, tarat a 95°C, "HERZ", format per vàlvula i sonda de temperatura. (material) | 1.000 | 82.00 | 82.00 |
| mt38cbh085naa | U | Sistema d'elevació de la temperatura de retorn per sobre de 55°C, compost per vàlvula motoritzada de 3 vies de 1" de diàmetre i bomba de circulació model Yonos Para 25/6, "HERZ", per evitar condensacions i deposicions de sutge a l'interior de la caldera. (material) | 1.000 | 572.00 | 572.00 |
| mt38cbh096g | U | Regulador de tir de 150 mm de diàmetre, amb clapeta antiexplosió, "HERZ", per a caldera. (material) | 1.000 | 320.00 | 320.00 |
| mt38cbh105b | U | Muntatge del sistema d'alimentació per sense fi flexible, "HERZ", per a caldera per a la combustió de pellets model Pelletstar T-Control. (material) | 1.000 | 333.00 | 333.00 |
| mt38cbh100j | U | Posada en marxa i formació en el maneig de caldera de biomassa Pelletstar T-Control, "HERZ". (material) | 1.000 | 350.00 | 350.00 |
| mo004 | h | Oficial 1ª calefactor. (mà d'obra) | 3.544 | 24.08 | 85.34 |
| mo103 | h | Ajudant calefactor. (mà d'obra) | 3.544 | 20.65 | 73.18 |
| % | % | Costos directes complementaris | 2 % | 10476.52 | 209.53 |
|  |  | Costos directes |  |  | 10686.05 |
